# Caixilharia exterior de madeira "ROMÁN CLAVERO"

- Propriedade do ficheiro: CYPE Ingenieros S.A.
- Formato: FIEBDC-3/2016
- Programa: Gerador de preços para construção civil. CYPE Ingenieros, S.A.
- Data: 22/10/2024
- Moeda: EUR
- Custos indirectos: 3 %
- IVA: 23 %

## L Vãos

### LC Caixilharias

#### LCX Sistemas de madeira

**LCX010** Ud Caixilharia exterior de madeira "ROMÁN CLAVERO".
Caixilharia exterior de madeira de pinho, para janela com dobradiças, formada por uma folha oscilo-batente, de abertura para o interior de 600x600 mm, série IV 68 Climatrend "ROMÁN CLAVERO", folha de 68x78 mm de secção e aro de 68x78 mm, moldura clássica, bites, guarnição de madeira maciça de 70x15 mm e remate no perfil inferior, com suporte de alumínio anodizado e revestimento exterior de madeira; com capacidade para assentar um vidro com uma espessura mínima de 21 mm e máxima de 32 mm; coeficiente de transmissão térmica do aro da secção tipo Uh,m = 1,43 W/(m²°C), com classificação à permeabilidade ao ar classe 4, segundo EN 12207, classificação à estanquidade à água classe E1200, segundo EN 12208 e classificação à resistência à carga do vento classe 5, segundo EN 12210; acabamento através do sistema de Envernizamento translúcido Sikkens com tecnologia Duraflex, composto de uma primeira demão de impregnação Lasur Cetol WP56, para a protecção preventiva da madeira contra fungos e ataques de insectos xilófagos, e aplicação posterior de uma camada final de 220 microns, com Lasur Cetol WF952, acabamento mate acetinado, de alta resistência frente à acção dos raios UV e da intempérie; inclusive aplicação de pasta vedante para juntas Kodrin WV470; ferragem perimetral de fecho e segurança Maco Multimatic Aire 12 com WK1, segundo EN 1627, abertura através de cremona de alavanca, puxador Maco Rhapsody em cores standard e abertura de microventilação, com classificação à permeabilidade ao ar classe 4, segundo EN 12207, classificação à estanquidade à água classe E1200, segundo EN 12208 e classificação à resistência à carga do vento classe 5, segundo EN 12210; com pré-aro de alumínio. Inclusive parafusos de aço galvanizado T-Star Plus "SPAX", de cabeça cilíndrica, para fixação do aro ao pré-aro, espuma de poliuretano para vedação da junta entre o aro e o pré-aro para isolamento termo-acústico, fita autocolante, impermeável ao ar e reguladora da humidade, que actua como barreira de vapor e silicone neutro para a vedação da junta exterior entre o aro e a alvenaria.
Critérios considerados na determinação do preço da unidade de obra: O preço não inclui colocação do pré-ar.
Inclui: Limpeza do pré-aro já instalado. Alojamento do aro no pré-aro. Calçamento do aro para a sua posterior fixação. Fixação do aro ao pré-aro. Vedação da junta entre aro e pré-aro. Colocação da barreira de vapor interna. Fixação das guarnições ao pré-aro, pela face interior. Vedação da junta exterior entre aro e obra.
Critério de medição de projecto: Número de unidades previstas, segundo documentação gráfica de Projecto.
Critério de medição de obra: Medir-se-á o número de unidades realmente executadas segundo especificações de Projecto.

| Código | Un | Descrição | Rendimento | Preço | Importância |
|---|---|---|---|---|---|
| mt22rom100aa | Ud | Pré-aro de alumínio para caixilharia de madeira "ROMÁN CLAVERO", de 600x600 mm, Segundo NP EN 14351-1. (material) | 1 | 24.04 | 24.040 |
| mt22rom010aaa | Ud | Janela de madeira de pinho, série IV 68 Climatrend "ROMÁN CLAVERO", uma folha oscilo-batente, dimensões 600x600 mm, acabamento através do sistema de Envernizamento translúcido Sikkens com tecnologia Duraflex, composta de folha de 68x78 mm e aro de 68x78 mm, moldura clássica, bites, guarnição de madeira maciça de 70x15 mm e remate no perfil inferior, com suporte de alumínio anodizado e revestimento exterior de madeira, junta perimetral dupla de estanquidade de borracha termoplástica, com capacidade para assentar um vidro com uma espessura mínima de 21 mm e máxima de 32 mm; coeficiente de transmissão térmica do aro da secção tipo Uh,m = 1,43 W/(m²°C), com classificação à permeabilidade ao ar classe 4, segundo EN 12207, classificação à estanquidade à água classe E1200, segundo EN 12208 e classificação à resistência à carga do vento classe 5, segundo EN 12210; ferragem perimetral de fecho e segurança Maco Multimatic Aire 12 com WK1, segundo EN 1627, abertura através de cremona de alavanca, puxador Maco Rhapsody em cores standard e abertura de microventilação, Segundo NP EN 14351-1. (material) | 1 | 382.85 | 382.850 |
| mt23xpm015b | Ud | Parafuso de aço galvanizado T-Star Plus "SPAX", de cabeça cilíndrica, de 6 mm de diâmetro e 15 cm de comprimento. (material) | 6 | 0.3 | 1.800 |
| mt13blw110a | Ud | Aerossol de 750 cm³ de espuma de poliuretano, de 22,5 kg/m³ de densidade, 140% de expansão, 18 N/cm² de resistência à tracção e 20 N/cm² de resistência à flexão, condutibilidade térmica 0,04 W/(m°C), estável de -40°C a 100°C; para aplicar com pistola; segundo EN 13165. (material) | 0.3 | 7.2 | 2.160 |
| mt22www020 | m | Fita adesiva, impermeável ao vapor de água, de 70 mm de largura, composta por uma película de polietileno laminado sobre uma banda de feltro, fornecida em rolos de 25 m de comprimento. (material) | 2.46 | 0.93 | 2.288 |
| mt22www010b | Ud | Cartucho de 290 ml de vedante adesivo monocomponente, neutro, súper elástico, à base de polímero MS, cor cinzento, com resistência à intempérie e aos raios UV e alongamento até à rotura 750%. (material) | 0.1 | 5.29 | 0.529 |
| mo017 | h | Oficial de 1ª carpinteiro. (mão de obra) | 1.12 | 23.03 | 25.794 |
| mo058 | h | Ajudante de carpinteiro. (mão de obra) | 1.12 | 22.27 | 24.942 |
| % | % | Custos directos complementares | 2 % | 464.403 | 9.288 |
|  |  | Custos directos |  |  | 473.691 |

Resíduos:
- colocação: mt22rom100aa Pré-aro de alumínio para caixilharia de madeira "ROMÁN CLAVERO", de 600x600 mm, Segundo NP EN 14351-1; factor de resíduo 0.024
- colocação: mt23xpm015b Parafuso de aço galvanizado T-Star Plus "SPAX", de cabeça cilíndrica, de 6 mm de diâmetro e 15 cm de comprimento; factor de resíduo 0.0125175
- colocação: mt13blw110a; factor de resíduo 0.024
- colocação: mt22www020; factor de resíduo 0.044
- colocação: mt22www010b; factor de resíduo 0.06

## Recursos

**mt22rom100aa** Ud Pré-aro de alumínio para caixilharia de madeira "ROMÁN CLAVERO", de 600x600 mm, Segundo NP EN 14351-1
Dados técnicos: Custo energético 94.813 MJ; Emissão de CO2 6.960 kg; Código LER 17 04 02; Massa do elemento 0.84 kg; Volume 0.00056 m3
Resíduos:
- embalagem: re170203 Plástico. (componente de resíduo); rendimento 0.008 kg; Código LER 17 02 03; Massa do elemento 1 kg; Volume 0.001667 m3

**mt22rom010aaa** Ud Janela de madeira de pinho
Dados técnicos: Custo energético 2457.701 MJ; Emissão de CO2 -32.863 kg
Resíduos:
- embalagem: re170203 Plástico; rendimento 0.116 kg
- embalagem: re170604 Materiais de isolamento não abrangidos em 17 06 01 e 17 06 03. (componente de resíduo); rendimento 0.025 kg; Código LER 17 06 04; Massa do elemento 1 kg; Volume 0.001667 m3

**mt23xpm015b** Ud Parafuso de aço galvanizado T-Star Plus "SPAX", de cabeça cilíndrica, de 6 mm de diâmetro e 15 cm de comprimento
Dados técnicos: Custo energético 2.879 MJ; Emissão de CO2 0.108 kg; Código LER 17 02 01; Massa do elemento 0.0286 kg; Volume 0.000026 m3
Resíduos:
- embalagem: re170203 Plástico; rendimento 0.02 kg

**mt13blw110a** Ud Aerossol de 750 cm³ de espuma de poliuretano
Dados técnicos: Custo energético 4.178 MJ; Emissão de CO2 0.208 kg; Código LER 17 06 04; Massa do elemento 0.01875 kg; Volume 0.000031 m3
Resíduos:
- embalagem: re150104 Embalagens de metal. (componente de resíduo); rendimento 0.15 kg; Código LER 15 01 04; Massa do elemento 1 kg; Volume 0.001667 m3

**mt22www020** m Fita adesiva, impermeável ao vapor de água
Dados técnicos: Custo energético 32.842 MJ; Emissão de CO2 0.898 kg; Código LER 17 02 03; Massa do elemento 0.2 kg; Volume 0.000333 m3
Resíduos:
- embalagem: re170201 Madeira. (componente de resíduo); rendimento 0.04 kg; Código LER 17 02 01; Massa do elemento 1 kg; Volume 0.000909 m3

**mt22www010b** Ud Cartucho de 290 ml de vedante adesivo monocomponente
Dados técnicos: Custo energético 70.388 MJ; Emissão de CO2 3.428 kg; Código LER 17 09 04; Massa do elemento 0.421 kg; Volume 0.000281 m3
Resíduos:
- embalagem: re170203 Plástico; rendimento 0.1 kg
